# Grundhafter Ausbau Winterfeldtstraße in Prenzlau
Angebotsaufforderung (GAEB DA XML 3.1, DA83)
Projekt: 25005
Währung: EUR
Nebenangebote zugelassen: ja
Eröffnung: 24.01.2017 14:00:00
Ende der Zuschlagsfrist: 28.02.2017
Ausführungsende: 14.10.2026
Auftragsdatum: 04.09.2025
Gewährleistungsdauer: 5 Jahre
Auftraggeber: Stadt Prenzlau, Am Steintor 04, 17291 Prenzlau, Deutschland, Ansprechpartner Walther, Telefon 03984 75 350, E-Mail walther.tbauamt@prenzlau.de; DV-Nummer: 8080076; Vergabenummer: 2019/BÜZ/01
Erstellt mit: GXML Toolbox V3.3 R20230829, iTWO_64 V25.0.364, 23.02.2026

## Vorbemerkungen
Vorbemerkungen

Allgemeine Angaben
Die Winterfeldtstraße liegt in der Stadt Prenzlau. Der 1. Bauabschnitt liegt zwischen der Anbindung Stettiner Straße und dem Knotenpunkt Lessingstraße..
Mit dem Straßenausbau wird der Straßenraum neu aufgeteilt und es werden beidseitig getrennte Nebenanlagen geschaffen.
Aus diesem Grund und aufgrund der veralteten Beleuchtung ist eine Erneuerung des Beleuchtungsnetzes notwendig. Für die Straßenbeleuchtung werden 6 Lichtpunkte angeordnet.
Die Aufstellung der Leuchtpunkte erfolgt einseitig im Sicherheitsstreifen der Südseite .

Stromversorgung
Die Stromversorgung der Leuchten erfolgt über Erdkabel NYY-J 5 x 16 mm². Es werden neue Kabel verlegt.
Diese werden am Bauanfang und Bauende an die bereits vorhandenen Leuchten angeschlossen.

Leuchten
Für die Straßenbeleuchtung werden Ansatzleuchten in LED Technik mit einer Lichtpunkthöhe von 6 m eingesetzt.

Berechnung
In der Unterlage ist die lichttechnische Berechnung enthalten.

Installation und Beleuchtung
Die Leitungsverlegung zu den Masten erfolgt im Kabelgraben. Es ist teilweise Handschachtung erforderlich.

Im Bereich der Grundstückszufahrten werden Schutzrohre verlegt.

Die Leuchten sind gemäß dem Lageplan zu setzen.

Zusätzliche Technische Vorschriften "ZTV"

b 0  Besondere Angaben

b 0.1.24  Die Betriebsdaten des Netzes betragen: 230/400V 50Hz.

b 0.1.25  Das Bauvorhaben wird aus dem NS-Netz der edis AG gespeist.

b 0.1.26  Angaben über Bauart und Art der Verlegung von Kabeln, Leitungen, Rohren siehe "Allgemeine Forderungen und Hinweise."

b 0.1.27  Angaben über Lage und Ausführung der Schalt- und Verteilungsanlagen siehe Paragraph b 2 " Spezielle Forderungen und Hinweise."

b 1  Allgemeine Forderungen und Hinweise

b 1.1  Über die örtlichen Verhältnisse, die Art und den Umfang der Leistungen und etwa nicht besonders erwähnte erschwerende Umstände hat sich der Bieter vor Abgabe seines Angebotes zu unterrichten. Irgendwelche diesbezügliche Einwände werden später nicht anerkannt!

b 1.2  Bauseitig vorgegebene Installationspläne, Schaltpläne usw. sind vor Montagebeginn zu überprüfen. Sich evtl. ergebende Änderungen vor und während der Bauzeit sind nachzutragen.

  Folgende Zeichnungen, sofern bauseits nicht schon vorgegeben, sind spätestens 10 Tage vor Montagebeginn der Bauleitung zur Einsichtnahme vorzulegen:
  a) Lagepläne mit Leuchten und Gerätebenennung,
  b) Vorgenannte Pläne und Verzeichnisse sind auf Papier zu erstellen.

b 1.3  Zur Durchführung der Abnahme aller technischen Anlagen durch die Bauleitung müssen vom Auftragnehmer folgende schriftliche und zeichnerische Unterlagen vorgelegt werden (soweit vorn nicht anders festgelegt):
  a) Revisionspläne 3-fach
  b) schriftliche Montageanleitung, 3-fach

  Zu vorgenannten Unterlagen wird auf folgendes hingewiesen:
  Alle Bezeichnungen in diesen Unterlagen müssen mit der Anlagenkennzeichnung übereinstimmen. Die Unterlagen sollen geordnet und gebunden in der geforderten Anzahl vor Inbetriebnahme übergeben werden.

  Zu den Unterlagen gehören unter anderem:
        1. Anlagenbeschreibung
        2. Eventuell erforderliche periodische, behördliche Überwachungspflichten sind tabellarisch aufzuführen.
        3. Revisionszeichnungen:

  Nach Revisionsvorschrift des Energieversorgers
        4. Messprotokoll: Tabellarische Auswertung aller Messungen entsprechend den Forderungen.

b 1.4  Der Zeitpunkt der Inbetriebnahme von Anlagenteilen wird durch die Bauleitung festgelegt. Sind bis dahin die vorerwähnten Unterlagen nicht beschafft, bleibt die ausführende Firma bis zur Endabnahme für Bedienung und Wartung der Anlagen voll verantwortlich.

b 1.5  Die einzelnen Anlagen werden unmittelbar nach Fertigstellung, eventuelle noch bei offener Baustelle, nach Abstimmung mit dem Auftraggeber, der Bauüberwachung in Betrieb gesetzt. Es muss gewährleistet sein, dass diese Anlagen betriebssicher sind und alle Schutzvorkehrungen getroffen wurden, um Gefahren auszuschließen und dass die Anlagen einwandfrei durch dafür Beauftragte bedient werden können.

b 1.6  Alle nach VDE erforderlichen Messungen zur Feststellung des Isolationswiderstandes, des Erdungswiderstandes usw. und eventuell erforderliche Leistungsmessungen sind in tabellarischer Form bei Inbetriebnahme der Anlagen zu übergeben.

b 1.7  Der Auftragnehmer hat kurzfristig nach Auftragserteilung mit der Erstellung und Ausführung seiner Nebenleistungen, z.B. Durcharbeitung zur Verfügung gestellter Entwurfspläne usw. zu beginnen und so durchzuführen, dass hierdurch keine Verzögerung der Termine eintritt.
  Die angegebenen Mengen sind eigenverantwortlich zu überprüfen und stellen keine Bestellgrundlage dar.

b 1.8  Vor Beginn der ELT-Arbeiten hat sich der Auftragnehmer mit der Bauleitung zwecks Festlegung der einzelnen Bauabschnitte abzusprechen.
  Die Montage darf nur nach genehmigten Montagezeichnungen erfolgen.
  Werden Arbeiten und Bestellungen ohne diese ausgeführt, so müssen erforderliche Änderungen unverzüglich erfolgen. Die Mehr- oder Folgekosten gehen zu Lasten des AN.

b 1.9  Die ausgeschriebenen Leistungen verstehen sich für die fix und fertige Lieferung und Montage, d.h. Es wird im Leistungsverzeichnis bei den einzelnen Positionstexten auf den Zusatz "liefern und montieren" aus Gründen Vereinfachung verzichtet.

b 1.10  Sollten als zu erbringende Leistung nur Lieferung, oder nur Montage gelten, so wird dieses in der betreffenden Position erwähnt.

b 1.13  Mit den im Leistungsverzeichnis enthaltenen Angaben über Bauart, Bauteil, Baustoff und Abmessungen gelten auch der Herstellungsvorgang und -ablauf bis zur fertigen Leistung, unter
  Zugrundelegung der anerkannten Regeln der Technik und der Ausführungsbestimmungen der DIN-Normen als beschrieben. Hierbei bedeutet Bauart: das Herstellen durch Zusammenfügen der Baustoffe und Bauteile bis zur fertigen Leistung.

b 1.14  Die fertige Leistung ist mit einer erfolgreichen betriebsmäßigen Prüfung (Funktionsprüfung) der Anlage abgeschlossen.
  Leistungsmessungen sind auf besondere Anordnung des Auftraggebers durchzuführen und werden gesondert vergütet. Hierbei umfasst die Anlage alle im Leistungsverzeichnis beschriebenen Leistungen.

b 1.16  Sofern in der Leistungsbeschreibung die Ausführung "nach besonderer Anordnung des Auftraggebers" vorgeschrieben ist, bedeutet dies, dass auch mit der Vorbereitung zur Durchführung erst nach
  besonderer Aufforderung des Auftraggebers zu beginnen ist.

b 1.17  Materialien, die im Leistungsverzeichnis nicht besonders aufgeführt sind, die aber aufgrund der Ausführungen und Forderungen in der technischen Leistungsbeschreibung zur betriebsfertigen Anlage gehören, sind in die Angebotspreise der entsprechenden Position einzurechnen.

b 1.18  Es wird gefordert, dass alle Anlagenteile mit einer gleichmäßigen Außenleiterbelastung erstellt werden. Erforderliche Umklemmungen gehen zu Lasten des AN. Die Messprotokolle müssen Auskunft
  über das Messprinzip und über die verwendeten Messgeräte geben.

b 1.20  Die Querschnitte für Kabel und Leitungen sind so anzulegen, dass die geforderten Werte, betreffend Spannungs- und Leistungsverluste, eingehalten bzw. unterschritten werden. Der AN hat die im Leistungsverzeichnis angegebenen Querschnitte selbstverantwortlich für die Verlegung zu prüfen und gegebenenfalls zu korrigieren.

b 1.22  Leitungen, Kabel, Verteilungen, Klemmen und Rohre sind dauerhaft zu beschriften, auch wenn diese Forderung im Leistungsverzeichnis im Einzelnen nicht angegeben ist.

b 1.24  Kabel sind nach DIN VDE 0298 zu verlegen.

b 1.26  Verwendete Leitungen nach DIN 57250/ VDE 0250, Kabel 0,6/1 KV nach VDE 0271.

b 1.31  Bezüglich der Montagehöhen der Lichtmaste gilt der Installationsplan des Fachingenieurs als Grundlage für die Baubesprechung. Der Bauherr behält sich das Recht vor, abweichend davon Regelungen zu treffen. Daher ist es erforderlich, dass der AN sich vor der Montage von der Gültigkeit dieser Aufstellung überzeugt.

b 1.36  Die räumliche Anordnung der Leuchten usw. ist wie in den Zeichnungen dargestellt, zu übernehmen. Die Eintragungen erheben jedoch keinen Anspruch auf maßstäbliche Genauigkeit, eine Absprache des AN mit der örtlichen Bauleitung ist aus diesem Grunde vor Beginn der Montage unbedingt erforderlich.

b 1.37  Sollten im Leistungsverzeichnis Fabrikat und Typen erfragt werden, so sind diese Angaben einzutragen, da sonst das Angebot nicht vergleichbar ist. Alternativen sind separat angefragt oder können in einem Alternativangebot angeboten werden. Bieter, die dem nicht nachkommen, werden ausgeschlossen!

b 1.43  Alle, bereits bei Baubegehungen und Leistungsmessungen, Aufmasse usw., vor und nach der Inbetriebnahme der Anlagen vom Planungsbüro oder der örtlichen Bauleitung festgestellten und gerügten Mängel, sollen vom AN bis zur Schlussabnahme beseitigt werden.

b 1.44  Vor Durchführung der Abnahme sind alle gelieferten und montierten Anlagenteile gründlich zu reinigen.

b 1.45  In der Schlussabnahme wird festgestellt, ob die Anlage, die durch die "technische Leistungsbeschreibung", das "Leistungsverzeichnis", die "Ausschreibungszeichnungen" und die während
  der Bauzeit zusätzlich gemachten Angaben geforderten Funktionen, erfüllt. Stellt sich durch Mängelrügen heraus, dass weitere Abnahmen notwendig werden, so muss der AN alle entstehenden Kosten gemäß LHO für die Bauleitung tragen.

b 1.46  In den im Leistungsverzeichnis genannten Kosten für Kabel, ist eine unverbindliche Marktnotierung für Kupfer zu berücksichtigen.

b 1.47  Den Leistungen liegen zugrunde:
        - Die VDE-Bestimmungen gemäß VDE 0022
        - Die technischen Anschlussbedingungen (TAB) des zuständigen Elektrizitäts-Versorgungs-
  Unternehmens (EVU)

  Es gelten ferner:
        - Vorschriften des Gewerbeaufsichtsamtes
        - Vorschriften der Berufsgenossenschaft

b 2  Spezielle Forderungen und Hinweise

b 2.1  Stromversorgung

b 2.1.1  Die Stromversorgung erfolgt aus dem NS- Netz des EVU.

b 2.10  Beleuchtungsanlagen

b 2.10.4  Für alle Leuchten gilt der betriebsfertige Zustand mit Verdrahtung, ausreichend dimensionierten Anschlussklemmen. Sichere Haltung der Verdrahtung, thermischer Schutz im Bereich der Betriebsgeräte, soweit es die Schutzart vorschreibt, mit Verschraubung oder Ähnlichem.

b 2.10.5  Alle Serienleuchten sollen das VDE-Zeichen und die "F"-Kennzeichnung besitzen.

b 2.10.9  Die Verkabelung vom KU Kasten zur Leuchte ist als TNS-Netz auszuführen.

b 2.10.15 Der unter Lohn kalkulierte Preis beinhaltet: Abladen, Lagern und eventuell dem Baufortschritt entsprechend mehrmaliges Umlagern, betriebsfertige Montage, Beseitigen und Vernichten der
  Verpackungsmaterialien. Abtransport des täglich anfallenden Verpackungsmaterials von der Baustelle.
  Das Bohren der Befestigungslöcher, einschließlich des Befestigungsmaterials.

b 2.10.16 Der unter Material kalkulierte Preis beinhaltet: Lieferung frei Baustelle, einschließlich aller Nebenleistungen, wie z.B. Fracht und Verpackung, Bruchrisiko, Versicherung, Befestigungsmaterial

b 2.10.18 Es dürfen bei der Montage keine Teile aus der Leuchte und den Geräten entfernt werden, wie z. B. Dichtungen.

b 2.10.23 Der Auftraggeber behält sich die freie Wahl unter den angebotenen Fabrikaten vor, gegebenenfalls kommen verschiedene Fabrikate zum Einbau.

b 2.10.24 Beanstandete Leuchten sind zurückzunehmen und gegen einwandfreie, ohne irgendwelche Berechnung, auszutauschen.

b 2.10.25 Beanstandungen können von der Bauleitung jederzeit im Rahmen der Garantie-Verpflichtung vorgenommen werden.

## 1. Elektroarbeiten nach DIN 18382 VOB/C
Punktfolgen in den Beschreibungen des Leistungsverzeichnisses sind vom Bieter auszufüllen. Positionen ohne Angabe der Mengeneinheit sind keine Leistungspositionen. Bei der Aufstellung des Leistungsverzeich- nisses wurden Leistungsbereiche des STLB verwendet.
Sämtliche Elektroanlagenteile sind vom Bieter komplett und betriebsfertig zu liefern, montieren und anzu- schließen.
Die abgegebenen Einheitspreise beinhalten jegliches Klein- und Befestigungsmaterial, Klemmmaterial und Leistungen der Erstprüfung der Anlage sowie die Einweisung des Betreibers in die Anlage.
Die abgegebenen Preise gelten einschließlich aller erforderlichen Nebenarbeiten und Vorhalten der Arbeits- und Transportgeräte, Gerüste, Maschinen, Werkzeuge sowie Lieferung aller erforderlichen Baustoffe frei Baustelle.
Sämtliche Materialien müssen aus gütegesicherter Produktion stammen.
Der Auftragnehmer verpflichtet sich, seine Arbeiten zügig und ohne Unterbrechung durchzuführen und dafür Sorge zu tragen, dass Termine des Bauzeitenplanes eingehalten werden.
Angerichtete Schäden am Eigentum des Bauherrn oder am Eigentum Dritter sind durch den Auftragnehmer unverzüglich wiedergutzumachen.
Die Massen der einzelnen Positionen sind annähernd ermittelt und werden nach Fertigstellung der Anlage festgestellt. Der Bauherr behält sich vor, einzelne Positionen ganz oder teilweise von der Ausführung auszu- schliessen, ohne dass hierdurch Mehrkosten begründet werden oder die Einheitspreise sich ändern. Erge- ben sich aufgrund von Umplanungen neue Einheitspreise, so sind diese vor der Ausführung der Arbeiten durch das Planungsbüro zu bestätigen.
Der Auftragnehmer ist verpflichtet, sich vor der Arbeitsaufnahme an dem Vorhaben über die Lage von Fern- melde- und Elektroleitungen sowie von Gas-, Wasser- und Abwasserleitungen zu vergewissern. Die Einwei- sung durch den zuständigen Versorgungsträger ist aktenkundig zu belegen (Nachweispflicht des AN).
Für alle Schäden und Unfälle infolge Nichtbeachtens dieser Vorschrift haftet der Auftragnehmer.
Nicht benannte Bestandspläne, Abrechnungszeichnungen und Herstellerdokumentationen sind vom Auftrag- nehmer ohne besondere Vergütung zu fertigen und bei der Abnahme der Leistung dem Auftraggeber zu übergeben.
Vorbemerkungen gelesen und anerkannt.

....................................................................
Ort, Datum

 ...................................................................
Firmenstempel u. rechtsverb. Unterschrift

## GEW 04: Straßenbeleuchtung
Datum: 23.02.2026

### Bereich 1 Kabel / Leuchten

#### Abschnitt 1.1 Abbrucharbeiten

*Hinweis: Hinweis*
Alle Bauteile sind ordnungsgemäß nach dem Stand der Technik zu demontieren.
Wiederverwendbare Bauteile sind dem AG anzubieten, erst bei Ablehnung sind diese Teile mit den anderen Bauteilen ord- nungsgemäß zu entsorgen einschl. Übergabe des Entsorgungs- nachweises.
Kosten für Baustellensicherung, Freischalten der Anlage u.ä. sind mit in die Leistungspositionen einzukalkulieren.
Es erfolgt keine gesonderte Vergütung.
Weiterer Bestandteil der Demontagearbeiten ist das ordnungs- gemäße Einbinden der restlichen Altanlagen an das Straßenbe- leuchtungsnetz.

**1.1.10 Kabel aufnehmen**
Altes Kabel, nicht mehr in Betrieb aufnehmen und einer Wieder- verwertung nach Wahl des AN zuführen bzw. bei Nichteignung vorschriftsmäßig entsorgen. Einschließlich aller erforderlichen Erd- und Nebenarbeiten.
Menge: 275,000 m

**1.1.20 Fotodokumentation der vorhandenen Leuchten**
*** Pauschalposition
Dokumentation des Zustandes der vorh. Leuchten vor dem Aus- bau bzw. der Sicherung.
Vorhandene Schäden sind beim AG / Bauleitung anzuzeigen.

Die Dokumentation ist der Bauleitung vor Aufnahme der Be- leuchtung zu übergeben.

Anzahl:  8 Stck.
Menge: 1,000 psch

**1.1.30 vorh. Beleuchtung sichern**
vorh. Beleuchtungsmasten sichern,

Mantel mit Polsterung zum Schutz der Poller / Masten vor me- chanischer Beschädigung herstellen und während der Bauzeit unterhalten. Der Mantel darf den Poller / Mast nicht berühren. Polsterung nach Wahl des AN. Mantel aus Brettern, 24 mm dick, lückenlos befestigen. Mantelhöhe 2.0 m. Schutzmaterial nach Beendigung der Bauarbeiten abbauen. Material wieder in Eigentum des AN übernehmen und von der Baustelle entfernen.
Beschädigungen gehen zu Lasten des AN.
Menge: 2,000 Stck

**1.1.40 Leuchte aufnehmen / entsorgen**
Demontage der vorh. Wegebeleuchtung, Leuchtpunkthöhe LPH bis 10.0 m mit Aufsatz, Anbau oder Auslegerleuchte, Anschluss freischalten, Kabel abklemmen, Mast abfangen, ausgraben und zur Wiederverwendung lagern,
Betonfundament abrechen und entsorgen (Entsorgungsnach- weis ist auf Anforderung der Bauleitung vorzulegen),
Grube lagenweise verfüllen und verdichten, wiederherstellen / angleichen der Oberfläche.

Die aufgenommenen Leuchten einer Wiederverwertung nach Wahl des AN zuführen bzw. bei Nichteignung vorschriftsmäßig entsorgen.
Menge: 6,000 Stck

#### Abschnitt 1.2 Mineralbodenarbeiten

*Hinweis: Hinweis*
Die ausgeschriebenen Leistungen der Mineralbodenarbeiten be- inhalten einen prozentualen Anteil Handschachtung von 80%.
Es sei denn es wird auf reine Handschachtung verwiesen.

**1.2.10 Kopfloch für Beleuchtungsmast**
Boden für Mastloch (Beleuchtung) profilgerecht ausheben, nach Mastaufstellung, verfüllen und verdichten, einschl. aufbrechen und wiederherstellen der vorhandenen Oberfläche, einschl. Tragschicht, Aushub seitlich lagern, verdrängter Boden wird Eigentum des AN und ist zu beseitigen.

Aushubtiefe:  bis 1.20 m
Aushubgrundfläche:  bis 1.0 m x 1.0 m
  (gemäß statischem Erfordernis)
Bodenklasse:  3 bis 5

Aushuberdstoff wird zum Verfüllen nicht verwendet.

Boden profilgerecht abtragen, laden, fördern zur Lagerfläche transportieren und zur Wiederverwendung in Haufwerken (bis 500 m³) abladen und lagern.
max. Transportentfernung 500m,
Anlegen von Haufwerken gemäß Haufwerkszuordnung (siehe Gewerk 02) mit je 500 m³ Volumen zur Deklarationsanalytik.
Menge: 6,000 Stck

**1.2.20 Kabelgraben ausheben / verfüllen; T bis 0.90 m**
Kabelgraben für Beleuchtungskabel einschließlich erforderlicher Muffenlöcher profilgerecht ausheben, verfüllen und verdichten, einschließlich wiederherstellen der vorh. Oberfläche.
Oberfläche aus Oberboden / ungebundene Befestigung, ver- drängter Boden wird Eigentum des AN und ist zu beseitigen,
Behinderung durch vorh. Leitungen und Wurzeln sind mit einzu- rechenen.
Lagenweise fachgerechte Verdichtung.

Aushubtiefe:  bis 0.90 m
Sohlenbreite:  bis 0.30 m
Sandbett :  0.20 m
Bodenverdrängung:  > 20 - 30%

Aushuberdstoff wird zum Verfüllen nicht verwendet.

Boden profilgerecht abtragen, laden, fördern zur Lagerfläche transportieren und zur Wiederverwendung in Haufwerken (bis 500 m³) abladen und lagern.
max. Transportentfernung 500m,
Anlegen von Haufwerken gemäß Haufwerkszuordnung (siehe Gewerk 02) mit je 500 m³ Volumen zur Deklarationsanalytik.

mit Trassenmarkierung 40 cm über Schutzrohr / Kabel, ein- schließlich Sandbett, zweilagig, Dicke 2 x 10 cm,
Handschachtung,

Die Grabentiefe wird gerechnet ab OF-Gelände oder Straße, ggf. unter Abzug des Oberbodens, bzw. ab OF des Planums.
Abgerechnet wird nach der Länge der Leitungsgräben, gemessen in der Achse der Leitung, Klassen 3 bis 5.
Verbau, soweit erforderlich, sowie Wasserhaltung bis zu einer Pumpenleistung von 10 m³ Fördermenge mal 5 m Förderhöhe je Stunde und Haltung werden nicht gesondert berechnet.
Aushuberdstoff wird zum Verfüllen nicht verwendet und ist komplett abzufahren und zu verkippen!

Nach dem Verlegen des Kabels ist der Boden unter gleich- zeitiger Entfernung des Verbaues in Lagen von 30 cm zu verfül- len und gut zu verdichten. Ab 50 cm über Rohrscheitel ist die Verdichtung mit maschinellem Gerät durchzuführen.
Menge: 300,000 m

**1.2.30 Zulage Kabelgraben - Handschachtung**
wie vor, jedoch in Handschachtung im Bereich von:
- Ver- und Entsorgungsleitungen / -Anlagen (SW, RW, Drai- nung, Gas, Wasser, TELEKOM, edis usw.) 30 cm oberhalb / Warnband und unterhalb freigelegter Leitungen bis Rohrgra- bensohle zukünftiger Rohrleitung / Rohrgrabenbreite
- bauliche Anlagen (Fundamente, Grundstückseinfriedungen, Schächte und Leitungen usw.)
- Bäumen

Leistung nur abrechenbar, bei zusätzlichem Aufwand über Leit- ungs- / Kabelsicherungspositionen und über den  prozentualen Anteil Maschienenschachtung / Handschachtung (20% / 80%) hinaus.

Stellen markieren und dokumentieren (Foto + Station).
Menge: 50,000 m

**1.2.40 Hindernisse im Boden aufnehmen**
Hindernisse im Boden aufnehmen. Das Abbruchmaterial wird Eigentum des AN, ist von der Baustelle zu entfernen und einer Wiederverwertung nach Wahl des AN zuzuführen bzw. bei Nichteignung vorschriftsmäßig zu entsorgen.

Arten der Hindernisse
Mauerwerk / Beton / Fundamentreste /
Größere Findlinge DU 10 - 60 cm bis 0.5 m³ Rauminhalt
Menge: 2,000 m³

**1.2.50 Kabel absanden**
Erdkabel steinfrei mit 20 cm Überdeckung mit den DIN-Vor- schriften entsprechendem Material (Sand 0/2) absanden.
Menge: 300,000 m

**1.2.60 Füllsand F 1 liefern / einbauen**
Füllsand F1 liefern, profilgerecht einbauen und verdichten.

Material:  Kies - Sand - Gemisch
  (verdichtungsfähig / frostsicher)

Verdichtung:  gem. ZTVE Pkt. 9.5

Einbauhöhe:  bis 0.90 m (ggf. in mehreren Lagen)
  bis OK Planum FB / NA

Bereich:  Kabelgraben

Die erforderliche Verdichtung Ev2 mind. 45 MPa ist mit Last- plattendruckversuch (dynamisch) auf der OK nachzuweisen.

Abgerechnet wird nach Auftragsprofilen.
Menge: 70,000 m³

**1.2.70 Zusätzliche Verdichtung**
Zulageposition - als Handverdichtung im Bereich der Kabel- trasse bei Verfüllung des Rohrgrabens der NS-Versorgungs- leitungen (Beleuchtung).
Menge: 300,000 m

**1.2.80 Unterkreuzung von Straßen**
Unterkreuzung von Straßen und Zufahrten mit Kabelschutzrohr aus PVC hart Rohr DIN 8061 Teil 1,
DN 50
Einzelrohrlänge bis 20 m
verlegen durch Bodendrängung, Durchörterung.
Bodenklasse 4,

Bei allen Erdarbeiten ist die Baubehinderung durch große Steine und Kalk- und Lehmschichten im unterirdischen Bau- raum einzukalkulieren!
Menge: 1,000 Stck

#### Abschnitt 1.3 Elektroarbeiten

*Hinweis: Kabel*

**1.3.10 Kabelschutzrohr DN 50 liefern / einbauen**
Kabelschutzrohr in Stangen aus PE-HD mit profilierter Wandung und glatter Rohrinnenoberfläche, einschl. fester Rohrverbin- dung, einbauen. Rohröffnung dicht verschließen. in Teillängen
Ringsteifigkeit nach DIN EN ISO 9969 mit SN 8, geeignet für Schutzcode IP 66 und IP 67 nach DIN EN 60529 mit Dichtring, bzw. IP 54 ohne Dichtring, in Rohrlängen von 6 m einschl. Verbindungsmuffe liefern, auf ein 10 cm starkes Sandauflager 0/4 mm verlegen und mit Sand 0/4 mm nach KRV-Merkblatt A 535 und den statischen Erfordernissen auf ganzer Rohrgraben- breite überdecken. Verbindungsmuffe und Dichtring sind einzu- rechnen. Passlängen sind entsprechend Herstellervorschrift zuzuschneiden.

Nennweite:  DN 50
Dichtring:  Verbindungsmuffe mit Arretierung

Verzinkten, runden Stahldraht, Durchmesser > 3 mm, mit je 2 m Überstand einziehen.

gew. Produkt: '....................................................'
Menge: 70,000 m

**1.3.20 Schutzrohrabdichtung**
Schutzrohrabdichtung mit sanddichten Schutzrohrabdichtungen (SRA) verschließen.
für DN 50
Menge: 18,000 Stck

**1.3.30 Kabel 5 x 16 mm² als Kunststoffkabel liefern / verlegen**
Straßenbeleuchtungskabel, NYY-J 5 x 16 mm², auf Kabel- trommeln auf die Baustelle entsprechend den DIN-Vorschriften, gemäß VDE 0271, einschl. Kabelwarnband, in Teillängen liefern und in Kabelgraben, den fertigen Leitungsgraben und in Leer- verrohrung entsprechend Planung verlegen.

Kabelwarnband
Gelbes Trassenband mit der Aufschrift "Achtung Kabel"

Abgerechnet wird die tatsächlich verlegte Länge.
Pro Leuchtpunkt / Einspeisepunkt werden 2.0 m Mehrlänge auf Schleife gelegt.

Nichtverwendete Kabel sowie die Kabeltrommeln müssen nach der Verlegung der Kabel von der Baustelle abgeholt werden.
Menge: 315,000 m

**1.3.40 Durchgangsmuffe für NYY-J 5 x 16 komplett herstellen**
Verbindungsmuffe für Kabel NYY-J  5 x 16 mm² liefern und betriebsfertig montieren, einschließlich aller erforderlichen Ma- teriallieferungen und Nebenleistungen.
Menge: 1,000 Stck

**1.3.50 Endmuffe für NYY-J 5 x 10 komplett herstellen**
Spannungsfeste Endmuffe für Kabel NYY-J  5 x 10 mm² liefern und betriebsfertig montieren, einschließlich aller erforderlichen Materiallieferungen und Nebenleistungen.

Bedarfsposition - nur auf Anweisung AG und örtl. Bauüberwach- ung.
Menge: 1,000 Stck

**1.3.60 Anschluß Erdkabel für NYY-J 5 x 16**
Anschluß Erdkabel an den Kabelübergangskasten, markieren und nach Klemmenplan anschliessen einschl. beistellen der er- forderlichen Kabelschuhen oder Aderhülsen, einschl. Kabel- schleifen 1.50 m und einziehen in Fundamentrohre und Mast,
Gr. 5 x 16 mm²
Menge: 14,000 Stck

**1.3.70 Anschlüsse an Beleuchtungsnetz**
Kabel an das vorh. Beleuchtungsnetz in kompletter Arbeit an- schliessen, einschl. Anschlussgebühr, Kleinmaterial und Erd- und Nebenarbeiten.

Kabel an vorhandenen Schaltkasten anschließen.
Menge: 3,000 Stck

*Hinweis: Leuchten*

**1.3.80 Ansatzleuchte liefern / montieren**
Ansatzleuchte liefern und setzen.
Avanza 450 SX 936 12-V/PED

Ansatzleuchte
asymmetrisch Straße
LED 3870 lm, 3.000 K,  mit Comfort Optic, CRI > 70, elektro- nischer Konverter
Systemleistung: 36 W

kombinierbar mit verschiedenen Auslegern, zur Montage auf empfohlene Maste, für Mastzopf Ø: 60 und 76, für Ausleger-Zopf Ø 60, Leuchtengehäuse aus Aluminium-Druckguss, pulverbeschichtet, Aluminium, Schrauben Edelstahl, Funktions- gewinde mit Edelstahl-Einsatzbuchsen, Abdeckung aus Ein- scheiben-Sicherheitsglas, klar, entspiegelt, für höchste Trans- mission unter flachen Austrittswinkeln,
Optisches System: Freiform Reflektor für präzise und beson- ders gleichmäßige Lichtverteilung, hochglänzend, mit Reinstalu- minium bedampft,
inkl. 7 m Anschlussleitung, einfacher, werkzeugloser Wartungs- zugang durch Einhand Kniehebelverschluss,

IP66, IK10, ENEC 05, CE, Schutzklasse II,optional I

Farbe: Selux Graphit oder Farbe nach Wahl des AG

Länge  L:  456 mm
Breite  B:  424 mm
Höhe  H:  103 mm
Gewicht:  7,8 kg
Windangriffsfläche:  0,07 m²

Fabrikat:  Selux
Typ:  Avanza 450 SX 936 12-V/PED
  oder gleichwertiger Art

gew. Produkt: '..........'
Menge: 6,000 Stck

**1.3.90 Leuchtenmast liefern / montieren**
Konischer Leuchtenmast aus Stahl SX 299 35 nach DIN EN 40 mit CE Kennzeichnung,
Stahlmindestqualität S235 JRG 2, feuerverzinkt nach DIN EN ISO 1461 (mittlere Zinkstärke mind. 70µ).

Standard Mast, konisch, aus feuerverzinktem Stahl, exklusive Kabelsicherungskasten, bündig eingelassene Masttür 400 x 80 mm, Türverschluss Dreikant 10 mm, mit Erdstück, eingebauter Gerätesteg mit zwei Gleitmuttern und Erdungsschraube, Kabel- einführung 50 x 150 mm, inkl. Kantenschutz,

Farbe: feuerverzinkt
Höhe: 6000 mm
Länge Erdstück: 1000 mm
Zopfdurchmesser: 76 mm
Mastdurchmesser 2:136mm
Mastdurchmesser 3:146 mm
Gewicht: 60 kg

Fabrikat:  Selux
Typ:  SX 299 35
  oder gleichwertiger Art

gew. Produkt: '..........'
Menge: 6,000 Stck

**1.3.100 Nummerierung der Maste**
Nummerierung der Maste mit bis zu 15 aufreihbaren Ziffern oder Symbolen des Kennzeichnungssystems "EASY READ" der Firma Band IT mit Befestigungsband B 203 9.5 mm, Zeichengröße 9.5 mm. Farbe schwarz;
Die Mastnummerierung in ca. 1.70 m Höhe, lotrecht über der Mastklappe befestigen.
Nummernvergabe erfolgt durch den Auftraggeber
Menge: 8,000 Stck

**1.3.110 Kabelübergangskasten liefern / montieren**
Übergangs- und Sicherungskasten EKM 2050 nach DIN / VDE 0660 T. 505 - mit VDE-Zeichen und DIN 43628 aus schlagfes-tem, zumeist flammwidrigem Kunststoff liefern und in Lichtmast einschl. aller Materialien und Nebenarbeiten einbauen.

Deckel:  transparent
Schutzklasse: II. IP 54

Abgang zur Leuchte 2 x jeweils mit Abgangstüllen
Zwei Leuchtenanschlussleitungen wahlweise auch nach unten parallel zum Zugangskabel montierbar!
Abmessungen:(L x B x H) 257 x 82 x 63 mm
Zugang:  Kabelschelle für 2 Kabel bis 4 x 25 mm²  oder 3 Kabel bis 5 x 16 mm²
Anzahl der anzuschließenden Kabel 1-3
Abmessung der Kabel: NYY-J 5 x 16 mm²

gew. Fabrikat: '....................................................'
Menge: 6,000 Stck

**1.3.120 Herstellung der Erdung (Nullung) 10 mm²**
Anschlußleitung mit Preßkabelschuh zur Nullung liefern und herstellen der Nullung, 10mm², Länge ca. 0.60 m inkl. aller Nebenleistungen
Menge: 6,000 Stck

**1.3.130 Mastschutzmanschette liefern / montieren**
Typ 5NY23101XM191-E (oder gleichwertiger Art)

gew. Produkt: '....................................................'

Schrumpfmanschette / Korrosionsschutzmanschette aus PVC für Mast liefern und montieren.

Länge:  400 mm
Typ:  Cor 125
Schrumpfbereich:  125 mm bis 150 mm
Menge: 6,000 Stck

**1.3.140 Mastbodenplatte liefern / montieren**
Typ 5NY23101XB400 (oder gleichwertiger Art)

gew. Produkt: '....................................................'

Bodenplatte 400 mm x 400 mm x 4 mm (L x B X H) liefern und montieren.

Grundplatte für Maste mit Eindrückdurchmesser < 160 mm. Am Mast- Erdstück mit zwei Hakenschrauben zu befestigen, feuerver- zinkte Stahlplatte, die das Einsinken des Mastes in den Boden verhindert und die Standsicherheit verbessert, mit Kabeleinführungsöffnung 300 x 300 mm
Menge: 6,000 Stck

**1.3.150 Mast-Fundamentrohre liefern / einbauen**
Mast- Fundamentrohre für Straßenbeleuchtungsmasten, gerip- pte Ausführung aus Kunststoff,
DN 500, Länge 1200 mm
liefern und fachgerecht einbauen, nach Setzen der Beleuch- tungsmasten entsprechend verkeilen und verfüllen mit stein- freiem Füllmaterial, der obere Abschluss ist mit Beton laut Herstellerangaben zu verfüllen.
Abschlussdeckel für Mast- Fundamentrohre liefern und fach- gerecht einbauen.
Menge: 6,000 Stck

**1.3.160 Zuleitung / Kabel NYY-I 3 x 1.5 mm²**
Zuleitung vom Kabelübergangskasten zur Leuchte, Kabel 0.6 / 1 kV als Kunststoffkabel nach DIN VDE 0271, NYY-I 3 x 1.5 mm² in Teillängen liefern und in Mast einziehen, einschl. aller erforderlichen Nebenarbeiten für das Herstellen der Anschlüsse.

Mastkabel komplett, bis 9.50 m lang mit PVC- Schlauchleitung
Menge: 6,000 Stck

**1.3.170 Anschluß der Leuchten**
Anschluß der Leuchte betriebsfertig herstellen.
Schaltunterlagen erstellen und beifügen.
Menge: 6,000 Stck

#### Abschnitt 1.4 Prüfungen / Dokumentation

**1.4.10 Absteckung**
*** Pauschalposition
Lagebezug  ETRS 89
  Höhenbezugssystem DHHN 2016

Erstabsteckung der Leitungstrassen entsprechend der Lage- und Höhenangaben durch ein zugelassenes Vermessungsbüro, einschließlich aller erforderlichen Nebenarbeiten.

Herstellen und Sicherung der gesamten Absteckungs- und Vermessungsarbeiten für sämtliche auszuführende Baumaß- nahmen, sowie das Übertragen und Sichern eines Höhenfest- punktes innerhalb des Baugeländes durch ein zugelassenes Vermessungsbüro.

Die Absteckung hat durch ein Vermessungsbüro zu erfolgen. Leistungsumfang wird nur einmal vergütet, obwohl Leistung gemäß  Bauablauf des AN mehrfach notwendig werden kann.
Menge: 1,000 psch

**1.4.20 Bestandsvermessung / Bestandspläne**
*** Pauschalposition
Die Bestandsvermessung ist nach Abschluß der Baumaßnahme durch ein Vermessungsbüro durchzuführen.

Herstellung und Übergabe der Bestandsvermessung nach Leist- ungsvorgaben des AG (siehe Anlage 1, Stand 28.06.2018)

Lagebezugssystem:  ETRS 89 UTM 33-6
Höhenbezugssystem:  DHHN 2016

Vor Erstellung der Bestandsvermessung sind die angege- benen Daten mit den Vorgaben des AG nochmalig abzuglei-chen!

Die bestätigte Bestandsvermessung ist Basis / Grundlage für eine Gesamtabnahme der Bauleistung.
Menge: 1,000 psch

**1.4.30 Mitwirkungshandlung - Vermessungsbüro**
*** Pauschalposition
Mitwirkungshandlungen gegenüber dem Vermessungsbüro für die Bestandseinmessung- NS-Leitung (Beleuchtung)
        - Leuchten

-  Übergabe von Planunterlagen (Lageplan)
-  Aufforderung zur Einmessung und Einweisung
-  Übergabe von Einbauskizzen-Leerrohre und Protokollen (Anschlußskizzen)
-  Bereitstellung von Hilfskräften für das Betreten von Bau- werken
-  Bestätigung der bautechnischen Darstellung.
Menge: 1,000 psch

**1.4.40 Zusätzliche Abrechnungsbedingung**
*** Pauschalposition
Dokumentation von Abrechnungsleistungen, welche durch die Bestandsvermessung nicht erfasst werden.

Als Fotodokumentation mit Datumsangabe und Angaben zur Abrechnungsgröße (Länge, Breite, Tiefe usw.) mit Darstellung üblichen Messinstrumenten (Zollstock, Messlatte oder dgl.).

Die Übergabe hat auf USB-Speicherstick und in Papierform (2fach) zu erfolgen.
Menge: 1,000 psch

**1.4.50 Besichtigung / Erprobung**
Inbetriebnahme sowie technische Abnahme der gesamten ausgeschriebenen Anlage laut DIN VDE 0100 Teil 610 Abs. 4. Die Ergebnisse sind in den Übergabeschein einzutragen.
Menge: 1,000 Stck

**1.4.60 Messung des Isolationswiderstandes**
der gesamten ausgeschriebenen Anlage laut DIN VDE 0100 Teil 610 aller Stromkreise, Zu- und Hauptleitungen.

Die Ergebnisse sind in den Übergabeschein einzutragen. Im einzelnen sind folgende Messungen durchzuführen:
  L1 gegen L2, L3, N, PE
  L2 gegen L3, N, PE
  L3 gegen N, PE
  N gegen PE
Menge: 1,000 Stck

**1.4.70 Messung der Schleifenimpedanz**
oder des Kurzschlussstromes der gesamten Anlage laut DIN VDE 0100 Teil 610, Abs.5.1, aller Stromkreise, Zu- und Hauptleitungen.
Die Ergebnissse sind in den Übergabeschein einzutragen.
Menge: 1,000 Stck

**1.4.80 Erstellung Bestandsdokumentation**
*** Pauschalposition
Die gesamte Bau- bzw. Bestandsdokumentation (Kabel und Leuchten) ist gemäß der Vorgaben des AG zusammenzustellen.
Die Bestandsdokumentation ist 1-fach in Papier (Ordner mit Trennblättern) und digital als PDF an den AG zu übergeben

Inhalt der Bestandsdokumentation:
1.  Inhaltsverzeichnis
2.  Fertigstellunganzeige (AN + Nachunternehmer)
3.  Fachunternehmererklärung (dito 2.)
4.  Abnahmeprotokoll (nach Abnahme)
5.  Verdichtungsnachweise
6.  Mess- und Prüfprotokolle
7.  Bedienungsanleitungen, Wartungsanweisungen
8.  Bohrprotokolle von Horizontalspühlverfahren
9.  Bautagebuch (dito 2.)
10.  Lieferscheine
11.  Materialzertifikate
12.  Gerätelisten mit vollständiger Typenangabe des Herstellers
13.  Bestandsplan (Endfassung, Originalgröße u. auf separater USB-Speicher)
14.  Fotodokumentation (nur digital)
Menge: 1,000 psch

#### Abschnitt 1.5 Örtliche Anlagen / Besonderheiten

**1.5.10 Untertunnelung herstellen**
Untertunnelung von Einfriedigungsmauern / Stützwänden / Lei- tungen und dergleichen mehr für Elektrokabel mit entsprechen- der Abfangung bis 2.00 m Tiefe herstellen, einschl. Aushub der Start- und Zielbaugrube.

Der Zwischenraum ist anschließend zu verschlämmen.

Die Untertunnelungen sind durch Fotos und Aufmaß zu do- kumentieren und einzumessen.
Ausführung nach Anweisung der Bauleitung.
Menge: 4,000 Stck
